# Leistungsbeschreibung (GAEB 90, DA81)
Währung: EUR

## Leistungsverzeichnis
Datum: 17.10.23

**1.0 GEZE F 1200+ System**
Antriebssystem für einwärts öffnende Drehkipp- /
Kipp-Fenster zur täglichen Be- und Entlüftung.
Antriebssystem bestehend aus einer Antriebseinheit dem
F 1200+ und dem F 1200 Drehkippbeschlag.
Automatisierte Kippstellung bis Öffnungsweite von 180
mm ohne Kette und manuelle Öffnung in Drehstellung.

Im stromlosen Zustand ist eine mechanische Notver- und
-entriegelung möglich.
Antrieb mit integriertem Bedienelement und
Griffunktion zur Motorisierung des zugehörigen
Beschlags.

Die Anzahl der waagrechten / senkrechten
Mittelverriegelungen ist abhängig von der Größe des
Flügels.

Anwendung
Flügelmaße: .......mm Breite
  (min. 750 mm - max. 2400 mm)

  ........ mm Höhe
(bei vertikaler Bedienung durch F 1200+ min.980 mm -
max. 3500 mm)
(bei horizontaler Bedienung durch F 1200+ min. 750 mm
- max. 3.500 mm)
Ausstellweite in Kipp-Öffnung:  180 mm
Flügelgewicht:  max. 200 kg
 (entsprechendes Anwendungsdiagramm ist in der
Einbauzeichnung zu finden)
Menge: 0,000 Stk

**1.1 GEZE F 1200 Drehkippbeschlag**
Drehkippbeschlag
Kurbeldrehkippbeschlag zur komfortablen und einfachen
Bedienung von großen und schweren Fenstern aus
Aluminium.
Der Beschlag besteht aus einer aufliegenden Bandseite
und einem verdeckt liegenden Zentralverschluss.

Beschlageigenschaften
Einsetzbar in Aluminium-Profilsystemen Schüco, Hueck,
Wicona mit folgenden Beschlagkammerabmaßen:
Flügelnut:  21 mm
Rahmennut:  14 mm
Nuttiefe Schubstange:  6,5 mm
Falzluft:  16 mm

Ausführung Beschlag
Farbton Bandseite:  (  ) EV1 / () nach RAL
Anschlagart / Einbaulage:  (  ) DIN R / (  ) DIN L
Menge: 0,000 Stk

**1.2 GEZE F 1200+ Antrieb**
Lüftungsantrieb zur Automatisierung von einwärts
öffnenden Kipp- und Drehkipp-Fenster. Verwendbar nur
mit F 1200 Beschlag.

Funktionen
- Elektrisches Ver- und Entriegeln des Beschlags in
  Echtzeit mit manueller Drehfunktion sowie
  motorische Kipplüftung für den stufenlosen
  Lüftungsbetrieb von Drehkipp- und Kippfenster.
- Die hochwertige Antriebseinheit aus Aluminium dient
  als ergonomisches Griffelement bei manueller
  Bedienung in Dreh-Stellung.
- Nutzung der Dreh-Stellung kann entweder komplett
  deaktiviert oder nur für autorisierte
  Personen ermöglicht werden.
- Automatikmodus ermöglicht extrem laufruhigen
  Betrieb.
- Bedieneinheit mit kapazitiven Bedientasten mit
  LED-Hinterleuchtung ermöglicht eine intuitive
  Bedienung mit Handlungsempfehlung und verhindert
  somit Fehlanwendungen durch Nutzer.
- Eine LED-Statusanzeige veranschaulicht die
  Öffnungsindikation, den Betriebsmodus sowie die
  Warnhinweise bei Fehlanwendung.
- Präzise Steuerung des Bedienfeldes durch
  Annäherungssensor zur Identifikation der
  Nutzernäherung und Nutzerentfernung sowie
  Helligkeitssensor zur Anpassung an die
  Umgebungshelligkeit.
- Im stromlosen Betrieb kann der Antrieb mittels
  mechanischer Notentriegelung bewegt werden.

Anwendung
Vorgesehen für den GEZE Drehkippbeschlag F 1200 für
Flügelhöhen bis 3,5 m bei einem maximalen
Flügelgewicht bis zu 200 kg.
(spezielle Nutgeometrie und Anwendungsdiagramme des
Beschlags beachten).
Ausstellweite in Kipp-Öffnung:  180 mm

Ansteuerung
Manuelle Bedienung über integriertes Bedienfeld am
Antrieb und Einbindung in die Gebäudeautomation in
Verbindung mit GEZE IQ box KNX möglich.

Montage
Die Antriebseinheit kann sowohl vertikal als auch
horizontal montiert werden.
Ein Kabelübergang von Blendrahmen zum Flügel kann als
trennbarer Leitungsübergang ausgeführt werden.

Klemmschutz
Bis Schutzklasse 3 nach Maschinenrichtlinie
EG/42/2006 ohne zusätzliche Sensoren durch reduzierte
Schließgeschwindigkeit. In Verbindung mit der GEZE
IQ Box Safety und passender Sensorik bis
Schutzklasse 4 möglich (gemäß Sicherheitsanalyse).

Technische Daten
Versorgungsspannung:  24 V DC / ± 10 %
Stromaufnahme:  max. 2,5 A
Einschaltdauer:  ED 30 %
Leistungsverbrauch:  60 W
Umgebungstemperatur:  -5 °C bis +70 °C
Entriegelungszeit:  < 4s
Schalldruckpegel  < 38 dbA (Automatikmodus)
Geschwindigkeit (Kipp) Automatikbetrieb
  11 mm/s an Hauptschließkante
Geschwindigkeit (Kipp) manuell
  bis zu 32 mm/s an Hauptschließkante

Gehäuse
Schutzart:  IP 40
Gehäuse:  Aluminium
Abmessungen:  506 x 53 x 45 mm (B x H x T)
Montageposition:  (  ) vertikal  / (  ) horizontal
Oberfläche:  Eloxal EV1
Farbton:  (  ) EV1 / (  ) nach RAL ....
Seitenkappe:  (  )  RAL 7012 / (  ) nach RAL ....

Ausführung
Anschlagsart / Einbaulage: (  ) DIN R / (  ) DIN L
Drehfunktion: (  ) nicht gesperrt
  (  ) mechanische Drehblockade
  (Schlüssel)
  (  ) softwareseitige Drehblockade
Menge: 0,000 Stk

**1.3 Kabelübergang**
Verdeckt liegender Kabelübergang in der Falzluft zur
Stromversorgung der Fensterantriebe. Kabelübergang mit
lösbarer Steckverbindung.

Anwendung
Zur Stromversorgung von Antrieben die am Fensterflügel
montiert werden
Flügel und Rahmenmontage

Ausführung
(  ) Kabelübergang 4 m / 6 m
(  ) Kabelübergang 2 m / 3 m
Menge: 0,000 Stk

**1.4 Netzteil - Netzteil NT 6,25 A - 24 V HS**
Netzteil zur Hutschienenmontage und zur Versorgung von
24 V Antrieben und Steuerungen.

Technische Daten
Ausgangsspannung: 24 V DC
Betriebsspannung: 230 V +/- 10%
Ausgangsstrom:  max. 6,25 A
Schutzart: IP20

Ausführung
Hutschienengehäuse: grau
Größe B x H x T [mm]: 72 x 95 x 66,5
Material: Kunststoff
Menge: 0,000 Stk

**1.5 Aufputzgehäuse**
Gehäuse zur Aufputzmontage von Hutschienen-Bauteilen
wie Netzteile oder Steuerungen. Mit integrierter 35 mm
Hutschiene für Geräte mit max. 7 Teilungseinheiten (18
mm).

Technische Daten
Schutzart: IP 40
Kabeleinführung Aufputz oder Unterputz

Ausführung
Größe B x H x T [mm]: ca. 193 x 130 x 82
Farbe: weiß
Kaskadierbar
Material: Kunststoff
Menge: 0,000 Stk

**1.6 IQ box KNX**
Für die Anbindung der GEZE Fensterantriebe IQ
windowdrive zur intelligenten natürlichen Lüftung in
das KNX Gebäudesystem.

Die IQ box KNX ist kompatibel mit folgenden GEZE
Fensterantrieben ab Softwareversion 3.0:
· Spindelantrieb E 250 NT
· Kettenantrieb Slimchain
· Kettenantrieb Powerchain
· Verriegelungsantrieb Power lock
· F 1200+

Die Ansteuerung der angeschlossenen Antriebe (Position
in %, Geschwindigkeit in % sowie Rückmeldung der
aktuellen Position des Fensterzustandes (geschlossen /
offen / öffnet / schließt / Position) erfolgt durch
den KNX Gebäudebus.
Lüftungsfunktionen, Spaltlüften und Zeitlüften sind
ohne weitere Steuerungen sicherzustellen.

Technische Daten
Versorgungsspannung: 24 V DC,+-25 %, SELV
Max. Strom Antriebe: 6 A
Eigenstromaufnahme an KNX-Bus: 5 mA
Eigenstromaufnahme an 24 V: 25 mA
Schutzart / Schutzklasse: IP 20 Schutzklasse III
Umgebungstemperatur: 5 °C .. +70 °C
Anschlussquerschnitt: 24 V & Antrieb 1,5 mm²
Anschlussquerschnitt Taster 0,5 mm²
Max gesamt Antriebsleitungslänge: 15 m
Maße Unterputz-Gehäuse (UP): 50 mm x 45 mm x 19 mm
Maße Hutschienen-Gehäuse (HS): 98 mm x 62 mm x 18 mm
(2 TE)

Ausführung Gehäuse
(  ) Unterputzgehäuse:  IQ Box KNX UP
(  ) Hutschienengehäuse: IQ-Box KNX HS
Menge: 0,000 Stk

**1.7 IQ box Safety HS**
TÜV-geprüftes Sicherheits-Schaltgerät zur Absicherung
von Haupt- und Nebenschließkanten kraftbetätigter
Fenster, Klappen und Lichtkuppeln etc. In Kombination
mit Sicherheitsschaltleisten oder/und berührungslosen
Sensoren. TÜV-zertifiziert entsprechend der
Maschinenrichtlinie 2006/42/EG. Je Fenster ist eine IQ
box Safety erforderlich. Bei Gefahrenerkennung durch
die Sensorik stoppt oder reversiert das kraftbetätigte
Fenster die Bewegung und verhindert die
Verletzungsgefahr.

Eigenschaften
- Genügt höchsten Schutzklassenanforderungen für
  kraftbetätigte Fenster gemäß Risikobeurteilung nach
  Maschinenrichtlinie 2006/42/EG (Schutzklasse 4)
- Für natürliche Lüftung (24V Netzteil, KNX, IQ gear)
  und/oder Rauch- und Wärmeabzugsanlagen (RWA
  Zentrale)
- DIP Schalter zur (De-)Aktivierung der
  Sensoreingänge
- Anpassung der Parameter mit Service Terminal ST 220
  möglich
- Hutschienengehäuse mit stechbaren Klemmen zur
  einfachen Verdrahtung
- Integrierter Taster zum manuellen Schließen der
  Fenster im Servicefall

Anschlussmöglichkeiten
Die IQ box Safety ist kompatibel mit den GEZE
Fensterantrieben IQ windowdrive (24 V DC) ab
Softwareversion V3.2:
- Spindelantrieb E 250 NT (auch in RWA Öffnungs- und
  Verriegelungssystemen)
- Kettenantrieb Slimchain
- Kettenantrieb Powerchain
- Verriegelungsantrieb Power lock
- F1200+ ab Softwareversion 1.0
Vorparametrierte Eingänge für berührungslose Sensoren
z.B. GC 339 oder GC 342
Vorparametrierte Eingänge für Sicherheitsschaltleisten
(Abschlusswiderstand von 4,5 k  bis 22 kOhm)

Technische Daten
Versorgungsspannung  24 V DC, +-25 %
Max. Strom Antriebe  10 A
Umgebungstemperatur  -5 °C.+70 °C
Max. Anschlussquerschnitt  2,5 mm²
Max. Länge der Leitung zum Antrieb  50 m
Max. Leitungslänge Sensor  siehe technische Daten
des jeweiligen Sensors
Maße Hutschienen-Gehäuse (HxTxB) 90 mm x 60 mm x 35 mm
(2 TE)

Nachweise
TÜV, EN ISO 13849-1:2016-06 und DIN EN ISO
134849-2:2013-02; Sicherheit von Maschinen-
Sicherheitsbezogene Teile von Steuerungen

Hinweis
Nach Maschinenrichtlinie 2006/42/EG muss für
kraftbetätigte Fenster eine Risikobeurteilung erstellt
werden. Die GEZE Sicherheitsanalyse für kraftbetätigte
Fenster kann als Leitfaden für die Risikobeurteilung
genutzt werden. Aus diesen Anforderungen heraus ergibt
sich die nötige Schutzklasse des Fensters und die
Definition der Schutzmaßnahmen. Da die Fenster- und
Einbauarten sowie die bauliche Gegebenheiten stark
variieren ist eine Machbarkeitsprüfung vorab stets
empfehlenswert (besonders bei Nachrüstungen).
Menge: 0,000 Stk

**1.8 Sensorik zur Absicherung (Eventualposition)**
Sicherheitsschaltleisten oder/und berührungslose
Sensoren zur Absicherung der Haupt- und
Nebenschließkanten am Fenster

Definition des abzusichernden Fensters
(  ) Einwärts öffnend
(  ) Drehkipp-Fenster
(  ) Kippfenster
(  ) Drehfenster
andere Flügelarten auf Anfrage möglich

·  mm Breite
·  mm Höhe
·  mm Montagehöhe
·  mm Öffnungsweite
Menge: 0,000 Stk

**1.9 GEZE Laserscanner GC 342 (Eventualposition)**
Selbstüberwachter Laserscanner zur Absicherung der
Haupt- und Nebenschließkante am Fenster.

Technische Daten
Schutzart IP54
max. Erfassungsfeld 4 m (diagonal)
Min. Montagehöhe 2500 mm
Max. Montagehöhe 3870 mm

Ausführung
(  ) außen
(  ) innen
(  ) nirofarben
(  ) schwarz
(  ) weiß

Schutzhaube zum Schutz des Laserscanners gegen
Störeinflüsse
(  ) nirofarben
(  ) schwarz
(  ) nach RAL

oder/und
Menge: 0,000 Stk

**2.0 GEZE Aktiv-Infrarot-Lichtvorhang GC 339 (Eventualposition)**
Selbstüberwachter Lichtvorhang zur Absicherung der
Haupt- und Nebenschließkanten am Fenster.

Technische Daten
Schutzart IP54
Erfassungsfeld (bei Montagehöhe 2,2 m) bis 2,2 x 0,35
m (B x T)
10 einstellbare Lichtvorhangkonfigurationen
Min. Montagehöhe 2000 mm
Max. Montagehöhe 3000 mm

Ausführung
(  ) außen
(  ) innen

Ausführung
( ) nirofarben
( ) schwarz
( ) weiß

oder/und
Menge: 0,000 Stk

**2.1 Sicherheitsschaltleisten (Eventualposition)**
Sicherheitsschaltleisten zur Absicherung der Haupt-
und Nebenschließkanten am Fenster. Abschlusswiderstand
zwischen 4,5 k Ohm und 22 k Ohm zur Verwendung mit der
IQ box Safety.

Maße des Fensters ...
Anzahl der Sicherheitsschaltleisten pro Fenster ...
Länge(n) der Schaltleiste(n) ...
Menge: 0,000 Stk

**2.2 Lieferung und Montage**
Lieferung, Montage und Inbetriebnahme durch
Werksmonteure bzw. Servicepartner. Durchführung einer
Sicherheitsanalyse, Einweisung des Betreibers in die
Funktion der Anlage und Übergabe der Dokumentationen.
Jährliche Wartung und technische Prüfung durch einen
vom Hersteller autorisierten Sachkundigen inkl.
Dokumentation der Prüfung in einem Prüfbuch.
Menge: 0,000 Stk

USt %: 19,00
